# A3, LSW Piccolomini, Notmassnahme, Netzverst.
Angebotsaufforderung (GAEB 90, DA83)
Währung: EUR
Auftraggeber: Autobahn GmbH des Bundes

## A3, LSW Piccolomini, Notmassnahme, Netzv
Datum: 22.06.26

### Abschnitt 00 Netzsicherung LSW BW 5008 872 C

#### Unterabschnitt 00.00 Baustelleneinrichtung

*Hinweis*
Einschl. Bereitstellen und Vorhalten der erforderlichen
Messgeräte nach BB, Ziffer 3.12.

**00.00.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**00.00.0002 Baustelleneinrichtung vorhalten**
Geräte, Werkzeuge und sonstige Betriebsmittel die zur
vertragsgemäßen Ausführung der Bauleistungen
erforderlich und nicht in gesonderte
Leistungspositionen einzurechnen sind, sowie Baubüros,
Unterkünfte, Werkstätten, Lagerschuppen und dgl. soweit
erforderlich Vorhalten, Unterhalten und Betreiben.
Mieten, Pachten, Gebühren und dgl. sind ebenfalls mit
diesen Positionen abgegolten.
Bei einer Abrechnung nach Tagen, handelt es sich um
Kalendertage.
Soweit nicht für besondere Leistungen für das
Vorhalten, Unterhalten und Betreiben der Baustelle
gesonderte Positionen im Leistungsverzeichnis enthalten
sind, gilt diese Position für alle Leistungen
sämtlicher Abschnitte des Leistungsverzeichnisses.
Menge: 30,000 d

**00.00.0003 Baustelle räumen Sämtl. LV-Abschn.**
StL-Nr. 21910111201
Baustelle von allen Geräten, Anlagen, Einrichtungen und
dgl. räumen. Benutzte Flächen und Wege entsprechend dem
ursprünglichen Zustand herrichten. Soweit nicht für
bestimmte Leistungen für das Räumen der Baustelle gesonderte Positionen im Leistungsverzeichnis enthalten
sind, gilt die Pauschale
für alle Leistungen sämtlicher Abschnitte des Leistungsverzeichnisses.
Menge: 1,000 Psch
Zuordnung: 101

#### Unterabschnitt 00.01 Technische Bearbeitung

**00.01.0001 Aufnahme Bestandsgeometrie**
Vermessung am Bestandsbauwerk durchführen.
Aufnahme aller für die Instandsetzungsmaßnahme
relevanten Maße der vorhandenen Geometrie, einschl.
sämtlicher Rand- und Einbauteile.
Vermessung im Bereich aller relevanten Stellen SOLL-IST
Vergleich durchführen und mit den Ausführungsunterlagen
des AG abgleichen.
Einschließlich aller Hilfsgeräte an dem Bauwerk.
Aufmaß/Untersuchungen für Bauwerk = BW 5008 872 C,
"Lärmschutzwand FR Oberhausen".
Die Vermessungsarbeiten sind unmittelbar nach
Auftragserteilung durchzuführen.
Menge: 1,000 Psch

**00.01.0002 Ausführungsunterl. herst. + lief.**
Ausführungsunterlagen gemäß ZTV-ING, Teil 1 Abschnitt
2, für jedes Teilbauwerk herstellen und liefern.
Prüfen der vom AG zur Verfügung gestellten
Bestandsunterlagen auf Übereinstimmung mit der
Situation vor Ort.
Erstellung folgender Ausführungsunterlagen:
- alle erforderlichen statischen Nachweise
- alle erforderlichen Werkstatt- und
Ausführungszeichnungen,
- alle sonstigen erforderlichen Unterlagen.
Menge: 1,000 Psch

*Hinweis*
Es sind die Bestandsunterlagen (Bestandspläne etc.)
gefordert, die aus diesem Bauvertrag hervorgehen.

**00.01.0003 Digit. Unterlag. f. BW herst.+lief.**
Unterlagen gemäß ZTV-ING, Teil 1 Abschnitt 2, für jedes
Teilbauwerk herstellen und liefern.
Die Bestandsunterlagen sind in digital inventarisierter
Form vom Auftragnehmer herzustellen und auf Datenträger
zu liefern.
Menge: 1,000 Psch

**00.01.0004 Lichtbilder herst. und liefern**
Lichtbilder über den wesentlichen Bauablauf des Bauwerks in digitalisierter Form (Auflösung mindestens
1024 mal 768 Pixel, 24 Farben) mit Digitalkamera herstellen und auf mit dem AG abgestimmten Datenträger (CD
oder DVD) liefern. Das Komprimierungsverhältnis bzw.
die Bildqualität ist so zu wählen, dass durch die Komprimierung keine für den Sachverhalt wesentlichen Bildinformationen verloren gehen.
Menge: 1,000 Psch

#### Unterabschnitt 00.02 Baubehelfe, Schutzeinirchtungen

*Hinweis*
Baubehelfe sind an vorhandene Verkehrsführung
anzupassen.

**00.02.0001 Mobile Arbeitsbühne**
Mobile Arbeitsbühne für die Arbeiten an der
Lärmschutzwand. Mobile Arbeitsbühne Hubwagen,
Hubarbeitsbühne, Steiger etc. oder gleichwertig nach
Wahl des AN.
Einsatzort: BAB A3, rechter Standstreifen entlang der
LSW.
Höhe der Lärmschutzwand = bis ca. 8,0m.
Betriebsstoffe, Bedienungspersonal etc. werden nicht
gesondert vergütet und sind in diese OZ einzurechnen.
Die angebotenen Fahrzeuge müssen vom TÜV abgenommen
sein und den Sicherheitsvorschriften der
Berufsgenossenschaften entsprechen.
Reichweite in Querrichtung = bis ca. 6,0m.
Menge: 25,000 d

*Hinweis*
Baubehelfe sind an vorhandene Verkehrsführung
anzupassen.

**00.02.0002 LKW als Anprallschutz**
LKW als Anprallschutz, Gesamtgewicht mind. 16 to,
bereitstellen und einsetzen.
Einschließlich sämtlicher Aufwendungen für den Einsatz
des LKWs, insbesondere Geräte vorhalten,
Betriebsstoffkosten, Transportkosten sowie sämtliche
Zuschläge, einschließlich der Kosten für den Fahrer.
Postierung im Abstand von 10 bis 20m, versetzt vor der
mobilen Arbeitsbühne.
Einsatz entsprechend der Vor-OZ.
Ggf. mehrmalige An- und Abfahrt wird nicht gesondert
vergütet. Die OZ gilt für die Dauer des Einsatzes der
mobilen Arbeitsbühne der Vor-OZ.
Menge: 25,000 d

#### Unterabschnitt 00.03 Netzsicherung

*Hinweis*
Ausführung in Teilflächen.

**00.03.0001 Grünschnittarbeiten**
Hecken und Buschwerk jeder Art für Zugänglichkeit der
Ansichtsfläche der LSW in Teilbereichen rückschneiden.
Gesamte Bauwerkslänge, ca. 355 m.
Gesamtes Räumgut der Verwertung nach Wahl des AN
zuführen.
Menge: 500,000 m2

**00.03.0002 Netzsicherung einbauen**
Schicherungsnetz nach statischen Erfordernissen liefern
und einbauen.
Sicherungsnetz aus hochfestem Polypropylen
einschließlich Zubehör für Netzabspannung
(Schwerlastdübel, Stahldrahtseile,
Stahldrahtseilklemmen, Spannschlösser etc.)
Baubeschreibung liefern und einbauen.
Das Sicherungsnetz ist so einzubauen, dass jeweils das
komplette Feld (Fläche = max. ca. 6,0 x 7,9m, siehe
Planunterlagen) der schadhaften Absorptionsschale
bedeckt ist.
Einbauort = Absorptionsschale Lärmschutzwand (BW 5008
872C).
Montagebereich = ca. 355m x (6,2m bis 7,9m) (Höhe
Absorptionsschale variabel).
Gesamtfläche ca. 2.442 qm (Fläche Absorptionsschale).
Maschenweite und Materialstärke nach statischen
Erfordernissen.
Farbe schwarz.
Umlaufendes Stahldrahtseil nach statischen
Erfordernissen.
Ausführung in Teilflächen entsprechend der örtlichen
Gegebenheiten.
Menge: 2442,000 m2

#### Unterabschnitt 00.04 Jährliche Prüfung der Netze

*Hinweis*
Die Schutznetze sind gemäß EN 1263-1 einer jährlichen
Prüfung zu unterziehen. Hierzu müssen jährlich die
jeweiligen Netzprüfmaschen aus den Netzen vor Ort
herausgezogen und im Labor einer Bruchlastprüfung
unterzogen werden.

**00.04.0001 Ziehung der Prüfmaschen.**
Ziehung der Prüfmaschen.

Jährlicher Service: Netzprüfung
- inkl. jährlicher Ziehung der Netzprüfmaschen pro Netz
- inkl. Höhenzugangsaufwand
- inkl. Testdurchführung im Labor
- inkl. Erstellung und Auswertung vom Netzprotokoll

Straßensperrungen bzw. ein Signalsperrwagen sind
bauseits zu organisieren vom AG. Eventuelle Nachtarbeit
ist zuschlagspflichtig.
Menge: 1,000 Psch

#### Unterabschnitt 00.05 Verspachtelung Ringnut

*Hinweis*
Bohrpunkte in Feld Nr. 22 und 53.
Siehe Anlage 8 zur BB.

**00.05.0001 Verschließen offener Ringnuten**
Offene Ringnuten aus vorangegangenen Haftzugprüfungen
an der Vorsatzschale
einer Lärmschutzwand fachgerecht verschließen.
Die Vorsatzschale besteht aus haufwerksporigem
Leichtbeton / Absorberbeton.
Die vorhandenen Ringnuten weisen einen Durchmesser von
ca. 50 mm und eine Nutbreite von ca. 2 mm auf.
Der innere Kernbereich wurde  nicht entnommen. Es ist
ausschließlich die umlaufende Ringnut zu reinigen,
vorzunässen und mineralisch nach Art und Güte des
umgebene Beton wieder zu verschließen.
Bauteil = Absorptionsschale der Lärmschutzwand FR
Oberhausen, BW 5008 872 C (Höhe bis ca. 8 m ü. GOK).
Bauteiloberfläche senkrecht geneigt.
Menge: 2,000 St

USt %: 19,00
